# !Sto-Musterprojekt
Leistungsbeschreibung (GAEB DA XML 3.2, DA81)
Projekt: !sto-01
Währung: EUR
Vergabeart: Beschränkte Ausschreibung
Erstellt mit: GXML Toolbox V3.2 R20140604, ORCA OBJEKT 22.0 22.00.09, 27.03.2023

## Allgemeine Hinweise
Anbei die Textbausteine zur Erstellung eines Leistungsverzeichnisses für unsere Produkte als Anregung. Wir möchten jedoch darauf hinweisen, dass die aufgeführten Textbausteine für Ausschreibungstexte lediglich einen Leitfaden darstellen, mit dem keine Haftung der Firma Bodendetails verbunden ist und die keinen Anspruch auf Vollständigkeit erheben. Konkrete Objektvorgaben waren uns nicht bekannt und sind von daher nicht einbezogen.

Die Weiterverwendung entbindet nicht davon, durch einen Planer/Verwender eine detaillierte Bauwerksuntersuchung durchzuführen, eine Anpassung an konkrete Gegebenheiten vor Ort vorzunehmen sowie alle relevanten Bestimmungen, wie z. B. Brandschutzvorgaben, statische Gegebenheiten und sonstige baurechtliche Vorschriften u. ä. zu beachten und einzubeziehen. Hierbei sind stets die konkreten Eigenschaften unserer Produkte anhand der Technischen Merkblätter zu beachten.

## 389 Mustertexte Firma Bodendetails Iris Reimann

### Bereich 01 Fertigteilprofile

#### Abschnitt 01.01 Hohlkehlen

**01.01.10 Industriell vorgefertigte Hohlkehle, Polyprofil 3/3**
Liefern, bearbeiten und hohlraumfreies
verkleben eines industriell vorgefertigten
Polyprofil aus Epoxidharz-Mörtel mit gestelltem
Epoxidharz-Bindemittel, passend zum
Beschichtungssystem.
Im Bereich aufgehender Bauteile, mit einem
1- komponentigen PU Kleber inkl. Primer und
Hinterfüllprofil einbauen.

Bezeichnung:  Polyprofil Hohlkehle 3/3
Abmessung:  30 x 28 mm
Untergrund:  eben, gespachtelt

Produkt:  Fa. Bodendetails Iris Reimann
  www.hohlkehle.info
  Tel.: 0176 80073912
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
Bauteil: Wand/Boden
Menge: 1,000

**01.01.20 Industriell vorgefertigte Hohlkehle,Polyprofil 3/7**
Liefern, bearbeiten und hohlraumfreies
verkleben eines industriell vorgefertigten
Polyprofil aus Epoxidharz-Mörtel mit gestelltem
Epoxidharz-Bindemittel, passend zum
Beschichtungssystem.
Im Bereich aufgehender Bauteile, mit einem
1- komponentigen PU Kleber inkl. Primer und
Hinterfüllprofil einbauen.

Bezeichnung:  Polyprofil Hohlkehle 3/7
Abmessung:  30 x 70 mm
Untergrund:  eben, gespachtelt

Produkt:  Fa. Bodendetails Iris Reimann
  www.hohlkehle.info
  Tel.: 0176 80073912
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
Bauteil: Wand/Boden
Menge: 1,000

**01.01.30 Industriell vorgefertigte Hohlkehle,Polyprofil 5/5**
Liefern, bearbeiten und hohlraumfreies
verkleben eines industriell vorgefertigten
Polyprofil aus Epoxidharz-Mörtel mit gestelltem
Epoxidharz-Bindemittel, passend zum
Beschichtungssystem.
Im Bereich aufgehender Bauteile, mit einem
1- komponentigen PU Kleber inkl. Primer und
Hinterfüllprofil einbauen.

Bezeichnung:  Polyprofil Hohlkehle 5/5
Abmessung:  50 x 50 mm
Untergrund:  eben, gespachtelt

Produkt:  Fa. Bodendetails Iris Reimann
  www.hohlkehle.info
  Tel.: 0176 80073912
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
Bauteil: Wand/Boden
Menge: 1,000

**01.01.40 Industriell vorgefertigte Hohlkehle, Polyprofil 5/10**
Liefern, bearbeiten und hohlraumfreies
verkleben eines industriell vorgefertigten
Polyprofil aus Epoxidharz-Mörtel mit gestelltem
Epoxidharz-Bindemittel, passend zum
Beschichtungssystem.
Im Bereich aufgehender Bauteile, mit einem
1- komponentigen PU Kleber inkl. Primer und
Hinterfüllprofil einbauen.

Bezeichnung:  Polyprofil Hohlkehle 5/10
Abmessung:  50 x 100 mm
Untergrund:  eben, gespachtelt

Produkt:  Fa. Bodendetails Iris Reimann
  www.hohlkehle.info
  Tel.: 0176 80073912
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
Bauteil: Wand/Boden
Menge: 1,000

**01.01.50 Industriell vorgefertigte Hohlkehle, Polyprofil 2,5/5**
Liefern, bearbeiten und hohlraumfreies
verkleben eines industriell vorgefertigten
Polyprofil aus Epoxidharz-Mörtel mit gestelltem
Epoxidharz-Bindemittel, passend zum
Beschichtungssystem.
Im Bereich aufgehender Bauteile, mit einem
1- komponentigen PU Kleber inkl. Primer und
Hinterfüllprofil einbauen.

Bezeichnung:  Polyprofil Hohlkehle 2,5/5
Abmessung:  25 x 50 mm
Untergrund:  eben, gespachtelt

Produkt:  Fa. Bodendetails Iris Reimann
  www.hohlkehle.info
  Tel.: 0176 80073912
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
Bauteil: Wand/Boden
Menge: 1,000

**01.01.60 Industriell vorgefertigte Hohlkehle, Polyprofil 2,5/10**
Liefern, bearbeiten und hohlraumfreies
verkleben eines industriell vorgefertigten
Polyprofil aus Epoxidharz-Mörtel mit gestelltem
Epoxidharz-Bindemittel, passend zum
Beschichtungssystem.
Im Bereich aufgehender Bauteile, mit einem
1- komponentigen PU Kleber inkl. Primer und
Hinterfüllprofil einbauen.

Bezeichnung:  Polyprofil Hohlkehle 2,5/10
Abmessung:  25 x 100 mm
Untergrund:  eben, gespachtelt

Produkt:  Fa. Bodendetails Iris Reimann
  www.hohlkehle.info
  Tel.: 0176 80073912
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
Bauteil: Wand/Boden
Menge: 0,000 m

**01.01.70 Industriell vorgefertigte Hohlkehle, Polyprofil 2,5/15**
Liefern, bearbeiten und hohlraumfreies
verkleben eines industriell vorgefertigten
Polyprofil aus Epoxidharz-Mörtel mit gestelltem
Epoxidharz-Bindemittel, passend zum
Beschichtungssystem.
Im Bereich aufgehender Bauteile, mit einem
1- komponentigen PU Kleber inkl. Primer und
Hinterfüllprofil einbauen.

Bezeichnung:  Polyprofil Hohlkehle 2,5/15
Abmessung:  25 x 150 mm
Untergrund:  eben, gespachtelt

Produkt:  Fa. Bodendetails Iris Reimann
  www.hohlkehle.info
  Tel.: 0176 80073912
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
Bauteil: Wand/Boden
Menge: 0,000

**01.01.80 Industriell vorgefertigte Hohlkehle, Polyprofil 4/15**
Liefern, bearbeiten und hohlraumfreies
verkleben eines industriell vorgefertigten
Polyprofil aus Epoxidharz-Mörtel mit gestelltem
Epoxidharz-Bindemittel, passend zum
Beschichtungssystem.
Im Bereich aufgehender Bauteile, mit einem
1- komponentigen PU Kleber inkl. Primer und
Hinterfüllprofil einbauen.

Bezeichnung:  Polyprofil Hohlkehle 4/15
Abmessung:  40 x 150 mm
Untergrund:  eben, gespachtelt

Produkt:  Fa. Bodendetails Iris Reimann
  www.hohlkehle.info
  Tel.: 0176 80073912
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
Bauteil: Wand/Boden
Menge: 0,000

#### Abschnitt 01.02 Tropfkanten

**01.02.10 Industriell vorgefertigte Tropfleiste, Polyprofil T 30**
Liefern, bearbeiten und hohlraumfreies
verkleben einer industriell vorgefertigten
Polyprofil-Tropfleiste
aus Epoxidharz-Mörtel an der
Unterseite der Balkonplatte mit einem
1- Komponenten Polyurethan oder einem
Epoxidharzkleber.

Bezeichnung:  Polyprofil Tropfleiste T 30
Abmessung:  ca. 30 x 24 x 15 mm
Untergrund:  eben, gespachtelt

Produkt:  Fa. Bodendetails Iris Reimann
  www.hohlkehle.info
  Tel.: 0176 80073912

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
Bauteil: Balkon, Terasse, Laubengang, Loggia
Menge: 0,000

**01.02.20 Industriell vorgefertigte Tropfleiste, Polyprofil T 20**
Liefern, bearbeiten und hohlraumfreies
verkleben einer industriell vorgefertigten
Polyprofil-Tropfleiste
aus Epoxidharz-Mörtel an der
Unterseite der Balkonplatte mit einem
1- Komponenten Polyurethan oder einem
Epoxidharzkleber.

Bezeichnung:  Polyprofil Tropfleiste T 20
Abmessung:  ca. 28 x 20 x 20 mm
Untergrund:  eben, gespachtelt

Produkt:  Fa. Bodendetails Iris Reimann
  www.hohlkehle.info
  Tel.: 0176 80073912

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Bauteil: Balkon, Terasse, Laubengang, Loggia
Menge: 1,000

**01.02.30 Industriell vorgefertigte Tropfleiste, Polyprofil S 40**
Liefern, bearbeiten und hohlraumfreies
verkleben einer industriell vorgefertigten
Polyprofil-Tropfleiste
aus Epoxidharz-Mörtel an der
Unterseite der Balkonplatte mit einem
1- Komponenten Polyurethan oder einem
Epoxidharzkleber.

Bezeichnung:  Polyprofil Tropfleiste S 40
Abmessung:  ca. 40 x 14 mm
Untergrund:  eben, gespachtelt

Produkt:  Fa. Bodendetails Iris Reimann
  www.hohlkehle.info
  Tel.: 0176 80073912

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Bauteil: Balkon, Terasse, Laubengang, Loggia
Menge: 1,000

**01.02.40 Industriell vorgefertigte Tropfleiste, Polyprofil T 60**
Liefern, bearbeiten und hohlraumfreies
verkleben einer industriell vorgefertigten
Polyprofil-Tropfleiste
aus Epoxidharz-Mörtel an der
Unterseite der Balkonplatte mit einem
1- Komponenten Polyurethan oder einem
Epoxidharzkleber.

Bezeichnung:  Polyprofil Tropfleiste T 60
Abmessung:  ca. 60 x 30 mm
Untergrund:  eben, gespachtelt

Produkt:  Fa. Bodendetails Iris Reimann
  www.hohlkehle.info
  Tel.: 0176 80073912
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
Bauteil: Balkon, Terasse, Laubengang, Loggia
Menge: 1,000

#### Abschnitt 01.03 Treppenkanten

**01.03.10 Industriell vorgefertigte Treppenkante, Polyprofil TK 4/2 - B**
Liefern, bearbeiten und hohlraumfreies
verkleben eines industriell vorgefertigten
Polyprofil - Kantenschutzprofils
aus Epoxidharz-Mörtel
mit einem
Epoxidharzkleber.

Bezeichnung: Polyprofil Treppenkante TK 4/2 - B
Abmessung:  ca. 43 x 20 mm
Untergrund:  eben, gespachtelt

Produkt:  Fa. Bodendetails Iris Reimann
  www.hohlkehle.info
  Tel.: 0176 80073912
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
Bauteil: Treppenkante
Menge: 1,000

### Bereich 02 Colorquarz

#### Abschnitt 02.01 Einstreubelag

**02.01.10 Grundierung, abgestreut**
Grundierung

Aufbringen einer Grundierung aus einem nicht pigmentierten, zweikomponentigen total solid Epoxidharz, auf den vorbereiteten
Untergrund.

Abstreuen mit feuergetrocknetem Quarzsand 0,3 - 0,8 mm.

Verbrauch 0,3 - 0,5 kg/m²
Abstreukorn ca. 1,0 kg/m²
Menge: 0,000 m²

**02.01.20 2. Grundierung, abgestreut**
2. Grundierung

Aufbringen einer Grundierung aus einem nicht pigmentierten, zweikomponentigen total solid Epoxidharz, auf den vorbereiteten
Untergrund.

Abstreuen mit feuergetrocknetem Quarzsand 0,3 - 0,8 mm.

Verbrauch 0,3 - 0,5 kg/m²
Abstreukorn ca. 1,0 kg/m²
Menge: 0,000 m²

**02.01.30 Einstreubelag mit farbigem Quarzsand**
Einstreubelag mit farbigem Quarzsand

Aufbringen eines Verlaufmörtels bestehend aus
1 Gew.-Teil eines nicht pigmentierten, zweikomponentigen total solid Epoxidharzes,
1,5 Gew.-Teile feuergetrockneter
Quarzsand gemäß Herstellervorschrift.

Schichtdicke: .......mm

Abstreuen der noch frischen Oberfläche mit
coloriertem Quarzsand 0,7 - 1,2 mm.

Produkt:  Colorquarz
  Fa. Bodendetails Iris Reimann
  www.hohlkehle.info
  Tel.: 0176 80073912

Verbrauch Mischung ca. 2 - 3 kg/m²
Abstreukorn ca. 4 - 6 kg/m²
Menge: 0,000 m²

**02.01.40 Deckversiegelung**
Deckversiegelung

Entfernen des überschüssigen, nicht
eingebundenen Abstreukorns und Aufbringen
eines transparenten, zweikomponentigen total solid Epoxidharzes

Verbrauch 0,5 - 0,9 kg/m²
Menge: 0,000 m²

#### Abschnitt 02.02 Colorquarz- Estrich

**02.02.10 Epoxidharzestrich mit Colorquarz**
Epoxidharzestrich

Aufbringen eines Haftbrücke aus einem nicht pigmentierten, zweikomponentigen total solid Epoxidharz, auf
den vorbereiteten Untergrund.

Verbrauch: 0,3 bis 0,5 kg/m²

In die noch frische Haftbrücke Einbringen eines
zweikomponentigen Epoxidharzestrichs, bestehend aus Epoxidharzbindemittel und Colorquarz, gemäß Herstellerangaben.

Produkt:  Colorquarz
  Fa. Bodendetails Iris Reimann
  www.hohlkehle.info
  Tel.: 0176 80073912

Mittlere Schichtdicke .......mm

Verbrauch: 2 kg/m²/mm Gesamtmischung

Ggf. ist ein  Abspachteln mit einem Epoxidharzbindemittel und Stellmittel als Porenschluß miteinzurechnen.
Menge: 0,000 m²

**02.02.20 Epoxidharzestrich im Gefälle mit Colorquarz**
Epoxidharzestrich im Gefälle

Aufbringen eines Haftbrücke aus einem nicht pigmentierten, zweikomponentigen total solid Epoxidharz, auf
den vorbereiteten Untergrund.

Verbrauch: 0,3 bis 0,5 kg/m²

In die noch frische Haftbrücke Einbringen eines
zweikomponentigen Epoxidharzestrichs, bestehend aus Epoxidharzbindemittel und Colorquarz, gemäß Herstellerangaben
im Gefälle.

Produkt:  Colorquarz
  Fa. Bodendetails Iris Reimann
  www.hohlkehle.info
  Tel.: 0176 80073912

Mittlere Schichtdicke .......mm

Verbrauch: 2 kg/m²/mm Gesamtmischung

Ggf. ist ein  Abspachteln mit einem Epoxidharzbindemittel und Stellmittel als Porenschluß miteinzurechnen.
Menge: 0,000 m²

**02.02.30 Mehrschichtdicke**
wie vor, jedoch für jeden weiteren
cm Schichtdicke.
Menge: 0,000 m²

#### Abschnitt 02.03 Colorquarz- Estrich offenporig

**02.03.10 Epoxidharzestrich, Einkornbelag**
Epoxidharzestrich

Aufbringen eines Haftbrücke aus einem nicht pigmentierten, zweikomponentigen total solid Epoxidharz, auf
den vorbereiteten Untergrund.

Verbrauch: 0,3 bis 0,5 kg/m²

In die noch frische Haftbrücke Einbringen eines
zweikomponentigen Epoxidharzestrichs, bestehend aus einem Epoxidharzbindemittels und Colorquarz, gemäß Herstellerangaben.

Produkt:  Colorquarz
  Fa. Bodendetails Iris Reimann
  www.hohlkehle.info
  Tel.: 0176 80073912

Schichtdicke .......mm

Verbrauch: 2 kg/m²/mm Gesamtmischung
Menge: 0,000 m²

**02.03.20 Epoxidharzestrich, Einkornbelag**
Epoxidharzestrich im Gefälle

Aufbringen eines Haftbrücke aus einem nicht pigmentierten, zweikomponentigen total solid Epoxidharz, auf
den vorbereiteten Untergrund.

Verbrauch: 0,3 bis 0,5 kg/m²

In die noch frische Haftbrücke Einbringen eines
zweikomponentigen Epoxidharzestrichs, bestehend aus Epoxidharzbindemittels und Colorquarz, gemäß Herstellerangaben
im Gefälle.

Produkt:  Colorquarz
  Fa. Bodendetails Iris Reimann
  www.hohlkehle.info
  Tel.: 0176 80073912

Mittlere Schichtdicke .......mm

Verbrauch: 2 kg/m²/mm Gesamtmischung
Menge: 0,000 m²

**02.03.30 Mehrschichtdicke**
wie vor, jedoch für jeden weiteren
cm Schichtdicke.
Menge: 0,000 m²

USt %: 16,00
